# Neubau Trampolinhalle Sportzentrum
Angebotsaufforderung (GAEB DA XML 3.3, DA83)
Projekt: 2022-05-G
Währung: EUR
Vergabeart: Offenes Verfahren
Eröffnung: 14.10.2025 00:00:00
Ausführungsbeginn: 22.04.2026
Ausführungsende: 20.05.2026
Auftraggeber: Sportstättenbetrieb der Stadt Cottbus, Dresdener Straße 18, 03050 Cottbus, Deutschland, Telefon +49 355 612-4513, E-Mail anita.engel@cottbus.de
Erstellt mit: NEVARIS/ GXML Toolbox V3.3 R20240815, NEVARIS 25.2.0, 06.03.2026

## 16.2 Tischlerarbeiten - Akustikbekleidung
Datum: 15.07.2025

*Hinweis: Einführung und Grundlagen*
1. Einführung und Grundlagen

Zur Schaffung einer optimalen Trainingsumgebung nach Turnierbedingungen soll im Sportzentrum Cottbus eine Spezialsporthalle als Neubau für das Trampolinturnen errichtet werden. Das geplante Vorhaben stellt komplexe und hohe Anforderungen an das Gebäude und die Gebäudetechnik. Ein vergleichbarer Neubau ist in Deutschland nicht bekannt.
Der Neubau der Trampolinhalle soll als Mischkonstruktion in Stahlbeton und Stahlbeton-Fertigteilen mit Leichtbauelementen sowie in massiver Bauweise errichtet werden. Eine Abstufung in der Höhe unterteilt den Neubau in einen zweigeschossigen Sozialtrakt mit Umkleidebereichen, Büros, Lagerflächen und Technikbereich und einen ca. 15 m hohen Hallenbereich, welcher sich sowohl außen als auch innen aufgrund seiner Dimensionierung abhebt. Hinzu kommt ein Verbindungsbau, welcher den Hallenneubau an das Bestandsgebäude baulich und funktional anbindet.
Im Rahmen einer umfassenden Grundlagenermittlung und Bedarfsplanung fanden frühzeitig Abstimmungen zwischen Bauherrn, Nutzern und Planern statt. Hierbei kamen themengebundene Recherchen zum Trampolinturnen wie auch Checklisten zur Klärung der baulichen und der anlagentechnischen Anforderungen der Nutzer zur Anwendung. Darüber hinaus fanden zur frühzeitigen Klärung der Genehmigungsfähigkeit bereits im Zuge der Vorplanung und auch der Entwurfsplanung Abstimmungen zu planungs- und bauordnungsrechtlichen Belangen mit den zuständigen Fachbereichen der Stadt Cottbus, der Bauaufsichtsbehörde, dem Behindertenbeauftragten, der Feuerwehr und dem Verkehrsflächenamt statt.
Bereits zum Planungsbeginn wurde als wesentlicher Teil der Aufgabenstellung die Umsetzung eines Vorhabens mit Vorbildfunktion hinsichtlich Gebäudeenergetik, Nutzerspezifik und entsprechender Außenwirkung definiert. Dazu gehörte die Untersuchung verschiedener Varianten zum Standort, zur Baukörperuntergliederung und im Besonderen zum Energetischen Standard. Ziel war dabei die Entwicklung eines ganzheitlichen und nachhaltigen Konzeptes, welches ein Optimum hinsichtlich Zweckmäßigkeit, Wirtschaftlichkeit und Ästhetik mit positiver und beispielhafter Außenwirkung darstellt.

Durch die Nutzung von Baulücken und den Anbau an Bestandsgebäude wird die Flächeninanspruchnahme und somit die Versiegelung insbesondere für zusätzliche Erschließungs- und Verkehrsflächen in den Freianlagen reduziert. Die zentrale Lage des Sportzentrums und eine sehr gute ÖPNV-Anbindung ermöglichen eine einfache Erreichbarkeit für alle Zielgruppen.
Im Ergebnis von Variantenuntersuchungen wurde als energetischer Standard der Passivhausstandard definiert. Im Laufe des Planungsprozesses wurde dabei Wert gelegt auf eine hochdämmenden Gebäudehülle und optimierte Fensterflächen sowie eine hohe Effizienz der Gebäudetechnik. Neben energieoptimierter LED-Beleuchtungstechnik kommen Lüftungsanlagen zur Anwendung, die die Gleichzeitigkeit der Nutzung von Gebäudebereichen sowie Möglichkeiten der Luft-Überströmung zwischen Gebäudebereichen berücksichtigt. Diese Planungsansätze wurden in der Energetischen Gebäudeplanung mit Hilfe einer Strömungssimulation untersucht. Im Ergebnis konnten trotz des angestrebten Passivhausstandards einige Systeme der Gebäudetechnik vereinfacht und damit Kosten optimiert bzw. reduziert werden.
Trotz der hohen baulichen und anlagentechnischen Anforderungen wurden Lösungen erarbeitet, welche den konzeptionellen und gestalterischen Ansatz aus der Vorplanung über die Entwurfsplanung bis hin zur Genehmigungsplanung beibehalten. Die Außenwände des Hallenbereiches werden aus beschichteten Sandwichelementen errichtet, welche durch die Art der Verarbeitung das geplante Erscheinungsbild gewährleisten und zusammen mit Stahlbetonfertigteil-Konstruktionen einem wirtschaftlichen Industriebau vergleichbar sind. Generell ist die Wirtschaftlichkeit der Gebäudekonstruktionen durch ein klar gegliedertes Tragwerk und eine sinnhafte, einfache Gebäudekubatur gegeben.
Die Wärmeversorgung erfolgt durch Fernwärme aus Kraft-Wärme-Kopplung. Die Nutzung erneuerbarer Energien durch Photovoltaik-Anlagen auf den Dachflächen liefert Strom zur Eigenversorgung. Extensiv begrünte Dachflächen ermöglichen die Rückhaltung und Speicherung von Regenwasser (Modell >Schwammstadt<).
Zur Überwachung und Reduzierung der Folgekosten und Betriebskosten ist ein zukunftsorientiertes technisches Gebäudemanagement geplant. Das beinhaltet neben einer intelligenten Gebäudesteuerung ein innovatives Energiemanagement und die effiziente Planung und Steuerung von Personal- und Gebäuderessourcen.
In der Planung erfolgt die Umsetzung des Raumprogramms und der funktionalen Anforderungen zweckmäßig und unter Berücksichtigung von Angemessenheit und Sparsamkeit. So entstehen beispielsweise durch den Anbau an das bestehende Ganztagesfunktionsgebäude Synergien durch die Doppel- bzw. Mitnutzung der bestehenden Sanitäranlagen für Besucher sowie der Erschließungsbereiche bei der barrierefreien Nutzung beider Gebäudeteile. Davon profitieren Bestandsbau und Neubau gleichermaßen. Die Trampolinhalle wird dabei vollumfänglich barrierefrei ausgeführt.

Der Neubau der Trampolinhalle im Sportzentrum Cottbus stellt ein innovatives Vorhaben dar, welches hohe Maßstäbe im nachhaltigen und nutzerorientierten Bauen setzt und eine bedeutsame Bereicherung für das Sportzentrum und die Stadt Cottbus ist.
Das Baugelände ist als Kampfmittelverdachtsfläche eingeordnet.

Flächenzusammenstellung

Folgende Nutzungsflächen wurden überschläglich für die Entwurfsplanung ermittelt:

Trampolinhalle-Sportfläche: 979 m²
inklusive Gymnastikfläche: 144 m²
Zuschauerbereich: 113 m²
Athletikraum: 33 m²
Lagerräume: 68 m²
Büroräume: 75 m²
Hallenwart: 15 m²
Sanitär- und Umkleideräume: 103 m²
Reinigungsgeräte: 5 m²

Gesamtflächen nach DIN 277:
Bruttogrundfläche (BGF): 2111,83 m²
Nettoraumfläche (NRF): 1902,88 m²
Nutzfläche (NUF): 1427,75 m²
Verkehrsfläche (VF): 323,27 m²
Technikfläche (TF): 151,86 m²

*Hinweis: Baustellenbedingungen*
2. Baustellenbedingungen

2.1 Baustelleneinrichtung
Die übergeordnete Baustelleneinrichtung wird entsprechend dem Baustelleneinrichtungsplan durch den AG zur Verfügung gestellt.
Die Bereitstellung von Aufenthalts- und Lagerräumen durch den AG ist nicht möglich. Gleiches gilt für erforderliche Sozialräume (wie z.B. Aufenthalts-, Umkleideräume usw.).
Mit Schotter/Splitt befestigte Flächen/Baustraßen werden im Rahmen der bauseitigen Errichtung der Baustelleneinrichtung entsprechend dem BE-Plan hergestellt.
Im Rahmen der Errichtung der Baustelleneinrichtung werden Sanitärcontainer zur Mitbenutzung zur Verfügung gestellt.

Hebezeuge, Mobilkräne und andere Transporthilfsmittel sind Leistungsbestandteil des AN.
Sollten diese benötigt werden, ist in Abhängigkeit der gewählten Technologie des AN die Dimensionierung sowie alle damit in Verbindung stehenden vorbereitenden Leistungen wie Lastverteilerplatten, Bemessungen u.s.w. entsprechend bei der Kalkulation zu berücksichtigen.

Das Vertragen der Baumaterialien, Stoffe, Bauteile u.dgl. zum vorgesehenen Einbauort ist Leistungsbestandteil des AN und entsprechend bei der Kalkulation zu berücksichtigen.

Standorte für Abfallcontainer, LKW, Hebezeuge u.dgl. sind im Baustellenbereich gemäß beigefügtem BE-Plan möglich.

Bauseits wird durch den AG ein entsprechendes Arbeits- und Schutzgerüst einschließlich Dachfanggerüst zur Verfügung gestellt.

2.2 Anschlüsse für Wasser und Energie

Baustrom und allgemeine Baubeleuchtung werden bauseits durch ein separates Unternehmen eingerichtet.

Der AG stellt somit einen zentralen Baustromanschluss 173kVA/ 250A incl.
1Stück Krananschluß - Kasten 86kVA
1 Stück Endverteiler 86kVA
Ausstattung mind.:
6xSchuko 230 V AC
1xCEE 63 A/400 V
2xCEE 32 A/400 V
3xCEE 16 A/400 V

und die Baustellengrundbeleuchtung, zur Verfügung.

Die Arbeitsplatzbeleuchtung erfolgt durch den AN und wird nicht gesondert vergütet.
Für die Entnahme von Bauwasser steht ein Entnahmepunkt auf dem Baugrundstück zur Verfügung.

Der Verbrauch Baustrom/Bauwasser wird gesondert berechnet (siehe ZTV).

2.3 Bautagebuch
Der AN ist verpflichtet, täglich ein Bautagebuch zu führen.
Je eine Durchschrift ist dem AG mit Fertigstellung der Leistung
(Schlussrechnung) zu übergeben.

2.4 Entsorgung
Entsprechend den im Leistungsverzeichnis angegebenen
Abfallschlüsselnummern ist die Trennung der zu
entsorgenden Materialien durch den AN vorzunehmen. Die
weitere Behandlung erfolgt nach der festgestellten
Überwachungsbedürftigkeit gemäß KrWG unter
Beachtung der Überlassungs- bzw. Andienungspflichten
gemäß KrWG und SAbfEV. Die jeweils bezeichneten
Nachweise gemäß NachwV sind durch den AN
lückenlos mit korrekter Ausweisung der Baustelle beizubringen. Sie bilden die Grundlage für die Abrechnung der Entsorgungsleistungen.
Anfallender Schutt sowie Abfallstoffe sind täglich zu beseitigen, bzw. in Container zu lagern.
Die Schuttcontainer sind so abzudecken, dass keine Staubentwicklung außerhalb des Gebäudes entsteht.
Der AN hat die fachgerechte Entsorgung zu garantieren und einen Nachweis über die Entsorgung zu erbringen.
Container- sowie Kippgebühren für die Schuttbeseitigung werden nicht besonders vergütet, sie sind in die Einheitspreise einzukalkulieren.

2.5 Bauleitung des AN
Für die verantwortliche Leitung und Beaufsichtigung der
übertragenen Arbeiten von Beginn bis Fertigstellung
ist durch den AN ein kompetenter, deutschsprachiger Vertreter
mit den notwendigen fachlichen und persönlichen Fähigkeiten
zu benennen. Des Weiteren hat stets ein deutschsprachiger
Mitarbeiter auf der Baustelle anwesend zu sein.
Bei Materiallieferungen müssen Mitarbeiter des AN zur Annahme
vor Ort sein, die Lieferungen werden nicht vom AG oder seinen
Vertretern entgegengenommen.
Hebezeuge und andere Transporthilfsmittel werden dem AN
bauseits nicht zur Verfügung gestellt.
Die Anlieferung erfolgt ausschließlich über die im BE-Plan
ausgewiesenen Zufahrten.
Lagermöglichkeiten innerhalb des Gebäudes können nicht
zur Verfügung gestellt werden.
Das Aufstellen von Materialcontainern, Lagerplätzen u.ä.
auf den im  BE-Gelände dafür vorgesehenen Flächen sind
im Vorfeld über die Bauüberwachung des AG genehmigen
zu lassen.
Die Anfuhr von Stoffen und Bauteilen sowie Montagen,
Kraneinsätzen oder sonstigen Vorgängen, die den Baustellenbetrieb
beeinträchtigen, ist der Bauüberwachung des AG mindestens eine
Woche vorher mitzuteilen sowie im Rahmen der wöchentlichen
Bauberatungen verbindlich abzustimmen.
Alle damit verbundenen Aufwendungen sind in Abhängigkeit
der vom Auftragnehmer gewählten Technologie in die Einheitspreise
 einzukalkulieren und werden nicht gesondert vergütet.

2.6 Baureinigung, Ordnung, Sicherheit
Nach jedem Arbeitstag ist die Baustelle vollständig von
Material, Werkzeugen, Hilfsmitteln, Abbruch-, Rest und
Verpackungsmaterial sowie sonstigen Verschmutzungen
eigenverantwortlich zu beräumen. Anfallender Schutt
sowie Abfallstoffe sind täglich zu beseitigen. Die
Arbeitsplätze sowie montierte Elemente sind nach
Beendigung der täglichen Arbeitszeit unfallsicher zu
hinterlassen.

2.7 Örtliche Situation
Im BE-Plan ist die beanspruchbare Fläche für alle am Bau beteiligten
Unternehmen ausgewiesen.
Den Bietern wird vor Angebotsabgabe die Möglichkeit der
Objektbesichtigung nach Anmeldung beim AG eingeräumt.

2.8 Schutz des Bestandes
Die vorhandenen baulichen Anlagen, sowie bereits
fertiggestellte Bauteile sind durch den AN für den
Zeitraum der Bauarbeiten vor Beschädigungen sowie vor
Verunreinigungen zu schützen. Überquerungen
befestigter Flächen mit schwerem Gerät sind ohne
Absprache und Zustimmung durch den AG nicht gestattet.
Materiallieferungen können nur auf den vom AG
zugewiesenen Plätzen innerhalb des Grundstückes,
beschränkt auf den Tagesbedarf, gelagert werden. Eine
Besichtigung der örtlichen Verhältnisse wird
angeraten. Eventuelle Beschädigungen an baulichen
Anlagen sind vom AN in eigener Verantwortung zu
beseitigen und der Urzustand ist wieder herzustellen.

2.9 Sicherheitstechnische Hinweise
2.9.1 Vorbemerkung
Für das Bauvorhaben wird ein Sicherheits- und
Gesundheitsschutzplan (nachfolgend SiGe-Plan) sowie eine
Baustellenordnung erarbeitet. Die darin enthaltenen Festlegungen zu
Arbeitssicherheit, Brandschutz, Gesundheitsschutz und Umweltschutz
werden verbindlicher Bestandteil des VOB-Vertrags.
Zudem ist ein Schweißerlaubnisschein zu erstellen/mit dem AG abzustimmen.

2.9.2 Koordination
Entsprechend der Baustellenverordnung wird auf der Baustelle ein
Koordinator tätig, der vom AG bestellt wird. Der Koordinator ist
verantwortlich für die Erstellung und bei erheblichen Änderungen in
der Ausführung des Vorhabens für die Anpassung des SiGe-Planes,
welcher in Zusammenarbeit mit den AN und den entsprechenden
Behörden festgelegt wird.

Darüber hinaus erfüllt der Koordinator während der Ausführungsphase
folgende Aufgaben:
- Einweisung der Verantwortlichen der am Bau beteiligten
Unternehmen;
- regelmäßige Kontrolle der Einhaltung der Festlegungen des
SiGe-Planes durch die Arbeitgeber und Selbständigen;
- Einschreiten bei erkennbaren Gefahrenzuständen und Veranlassen
geeigneter Maßnahmen zur Gefahrenabwehr;
- Unterstützung der Bauleitung zur Abstimmung der Zusammenarbeit
der Arbeitgeber aus sicherheitstechnischer Sicht vor Beginn der
Ausführung der Arbeiten;
- Mitwirkung der Vorbereitung besonders gefährlicher Arbeiten.

Die Hinweise des Koordinators bezüglich Sicherheit und
Gesundheitsschutz auf der Baustelle sind unverzüglich zu befolgen.

Der AN wird verpflichtet, seinen Mitarbeitern eindeutig und klar
schriftlich mitzuteilen, dass den Hinweisen des Koordinators in Bezug
auf Sicherheit und Gesundheitsschutz unbedingt Folge zu leisten ist
und dass bei Zuwiderhandlungen die Genehmigung zum Betreten der
Baustelle entzogen wird.

2.9.3 Sicherheits- und Gesundheitsschutzplan
Der Sicherheits- und Gesundheitsschutzplan ist vom AN verbindlich zu
übernehmen. Der AN hat zu gewährleisten, dass seine Beschäftigten
über alle im SiGe-Plan festgelegten Maßnahmen des Koordinators
nachweislich informiert werden und die Festlegungen des
SiGe-Planes und der Baustellenordnung einhalten.

Die Baustellenordnung und der Sige-Plan wird durch die örtliche
Bauüberwachung ständig erreichbar, gut sichtbar ausgehangen.
Der AN ist verpflichtet, seine Mitarbeiter auf die Baustellenordnung
und den Sicherheits- und Gesundheitsschutzplan hinzuweisen und
sie in diesen zu unterweisen.

3. Schlussdokumentation, Verwendbarkeitsnachweise

In Vorbereitung der Übergabe des Bauvorhabens an den Nutzer ist die vollständige Schlussdokumentation (in geordneter Form mit Inhaltsverzeichnis) der Bauleitung zur Verfügung zu stellen, in 2-facher Papierausfertigung und 1-fach digital auf Datenträger (CD) oder per eMail, im PDF-Format.
Dazu zählen u.a. (soweit zutreffend):
- Fachunternehmererklärung
- Bautagesberichte
- Prüfbescheinigungen, Zertifikate, Zulassungen, Übereinstimmungserklärungen
- bauphysikalische bzw. technische Nachweise
- Einbau- und Wartungsanleitung
- Wartungsvertrag
- Reinigungs- und Pflegeanleitungen
- Lieferscheine als Beleg der geforderten Materialgüte
- Zusammenstellung der verlegten Beläge bzw. verwendeten Farben, gegliedert nach Verwendungsort, Hersteller und Produktbezeichnung mit Farb-Nr. für spätere Nachbestellungen
- Prüfprotokolle / Bescheinigungen u.a. Prüfstatiker
- Protokolle von Sachverständigenabnahmen und Sachkundigenabnahmen
- Revisionsunterlagen (technische Gewerke)

Bereits vor Ausführungsbeginn sind alle Genehmigungen, Zulassungen, Prüfzeugnisse, Übereinstimmungserklärungen und Aufzeichnungen über die Prüfung von Bauprodukten der einzubauenden Bauprodukte der Bauleitung vorzulegen, d.h. in einer geordneten Dokumentation digital auf Datenträger (CD) oder per eMail, im PDF-Format zu übergeben.

Eventuell entstehende Aufwendungen sind in der Kalkulation zu berücksichtigen.

*Hinweis: Hinweise zur Ausführung*
4. Hinweise zur Ausführung

4.1 Für alle Positionen sind die jeweiligen Verarbeitungsrichtlinien, Verlegeanleitungen und sonstigen Vorgaben des gewählten Systems zu beachten.
Die erforderlichen Aufwendungen sind in den Einheitspreisen zu berücksichtigen und werden nicht gesondert vergütet.

4.2 Bauabschnitte
Für die Ausführung der Arbeiten im Rahmen des Projektes könnte eine mögliche Reihenfolge wie folgt aussehen:

A. Schnittstellenkoordination mit Elektro und HLS
Frühzeitige Abstimmung der Arbeiten mit den Gewerken Elektro und HLS zur Sicherstellung der korrekten Integration von Geräten, Kabelwegen, Leitungsdurchführungen, Lüftungsöffnungen und eventuellen Revisionsklappen. Festlegung von Vorleistungen und Reihenfolgen, um Kollisionen oder Nacharbeiten zu vermeiden.
Zusätzliche Koordination mit anderen Gewerken, wie z. B. Tischlerarbeiten (Prallwand).

B. Baustelleneinrichtung und Schutzmaßnahmen
Einrichtung der Arbeitsbereiche in Halle und Sozialtrakt, Aufstellen von Gerüsten (bauseits), Schutz vorhandener Bauteile sowie Abstimmung mit Rohbau- und Ausbaugewerken.

C. Vorbereitung Rohbau
Kontrolle und Markierung der Befestigungspunkte im Rohbau, Herstellung der Verankerungen für Befestigungsmittel und Unterkonstruktionen an Innenwänden und Fassaden.

D. Montage der Unterkonstruktionen
- Unterkonstruktion für Akustikbekleidungen oberhalb der Prallwand bis zu den Hochfenstern.
- evtl. zusätzliche UK an Nord- und Ostfassade der Halle zur Aufnahme der Lochplatten.
E. Einbau der Mineralwolledämmung
Vollflächige Verlegung der Mineralwolle vor den Unterkonstruktionen, als Voraussetzung für den geforderten Schallabsorptionsgrad, hinter den Akustikbekleidungen.

F. Montage der Akustikbekleidungen aus Lochplatten
Anbringen der Lochplatten auf Unterkonstruktionen oberhalb der Prallwände bis zur Höhe der Hochfenster, inkl. Anschlüsse an Innenfensterbänke.
Montage von Lochplatten auch in Umkleiden und Seminarräumen gemäß Plänen, jeweils mit entsprechender Unterkonstruktion und ggf. Mineralwolledämmung.

G. Herstellung von Anschlüssen und Abschlüssen
Ausführung der Innenfensterbänke, sauberer Übergang zu Decken, Fenstern, Türen, Einbau von Profilen und Kantenschutz.

H. Reinigung und Fertigstellung
Entfernung von Schutzfolien, Oberflächenreinigung, Entsorgung von Restmaterial, Übergabe zur Abnahme.

4.3 Vor Beginn solcher Leistungen, die nach der Leistungserbringung nicht mehr nachvollziehbar sind, hat der Auftragnehmer das Aufmaß auf der Grundlage der vorliegenden Ausführungsplanung zu erstellen und die Bestätigung des Auftraggebers, bzw. des mit der Bauüberwachung beauftragten Ingenieurbüros einzuholen.
Soweit nicht anders beschrieben, gelten die vom AG übergebenen Ausführungspläne als Abrechnungsgrundlage.
Für alle Leistungen, die nicht anhand der Planunterlagen ablesbar sind, sind durch den AN prüffähige Unterlagen zu erstellen, d.h. entsprechende Skizzen bzw. Anlagen einschließlich aller erforderlichen Maßangaben zu fertigen und der Abrechnung zur Prüfung beizulegen.

4.4 Bei Bemusterungen dürfen nur solche Baustoffe und -arten vorgestellt werden bzw. zur Ausführung kommen, die den Anforderungen der Planung, der Auftragserteilung und den anerkannten Regeln der Technik entsprechen. Die Auswahlentscheidung bei Bemusterungen setzt voraus, dass die Anforderungen gemäß Planung erfüllt werden.

*Hinweis: Leistungsumfang*
Auf Grundlage dieser Leistungsbeschreibung sowie der beiliegenden Ausführungszeichnungen ist das Angebot positionsuntersetzt entsprechend der aufgeführten Positionen aufzustellen. Alle Leistungen verstehen sich als Komplettleistungen einschl. aller für die volle Funktionsfähigkeit erforderlichen Maßnahmen.

Abkürzungen:
AN=Auftragnehmer
AG=Auftraggeber
KMD=Kampfmittelräumdienst
L/B/H/T=Länge/Breite/Höhe/Tiefe

### Titel 1 Sonstige Leistungen

#### Untertitel 1.1 Vorbereitende Maßnahmen

**1.1.10 Wandvermessung**
*** Pauschalposition
Wandvermessung zur passgenauen Darstellung der zu bekleidenden Wandflächen als Grundlage für die Ausführung und Erstellung der Werkplanung durch den Auftragnehmer auf Grundlage der Leitplanung des AG.
Sämtliche Einmessungen als Voraussetzung für die Montage der Akustikbekleidung, incl. Erfassung aller Toleranzen des Rohbaus, Bestandsaufnahmen und Berechnungen, sind Bestandteil dieser Leistungsposition.
Die verbindlichen Pläne sind dem AG mit der Werkplanung zu übergeben.
Menge: 1,000 psch

**1.1.20 Statik**
*** Pauschalposition
Erstellen einer prüffähigen statischen Berechnungen auf Grundlage der Leitplanung des Architekten,
für die in den nachfolgenden Positionen beschriebenen Leistungen,
insbesondere für die Akustikbekleidungskonstruktion einschließlich deren Prüfung durch ein
zugelassenes Prüfingenieurbüro mit Vorlage der erforderlichen Prüfberichte.
Menge: 1,000 psch

**1.1.30 Werkplanung**
*** Pauschalposition
Auf der Grundlage der Leitplanung des Architekten, der Statik und aller übergebenen Unterlagen sowie der Begutachtung der örtlichen Verhältnisse durch den AN ist durch den AN eine Werkplanung für die nachfolgend beschriebenen Leistungen entsprechend der Vorgaben der Objektplanung, vorzunehmen und mit den dazugehörigen Zeichnungen, Montageplänen und Technologiedarstellung zu erstellen.

Die Ausführung der Leistung hat erst nach Freigabe durch den Architekten zu erfolgen.
In dieser Werkplanung sind insbesondere die Akustikbekleidung, Unterkonstruktionen usw. in ihren Anschlüssen und Abschlüssen, sowie Übergängen zu angrenzenden Bauteilen und Leibungsbekleidungen zu berücksichtigen.
Des Weiteren hat die Werkplanung alle Angaben zu enthalten, die zur fachtechnischen Prüfung entsprechend der gestellten Anforderungen und zur Beurteilung der Übereinstimmung mit dem Leistungsverzeichnis und dem Projekt erforderlich sind, zu enthalten.
Die Einhaltung der jeweiligen Akustikanforderung sind nachzuweisen.
Die Werkplanung ist in prüffähiger Form in 2-facher Ausfertigung, 1-fach in digitaler Form dem AG zu übergeben.
Menge: 1,000 psch

### Titel 2 Halle

#### Untertitel 2.1 Akustikbekleidung - Paneele

**Ausführungsbeschreibung 2 Lochplatte Typ 16/16 8-8 alpha w größer gleich 0,75**
*Ausführungsbeschreibung*
Wandverkleidung: Perforierte Akustikpaneele,
aus Holzwerkstoff, Material und Dicke gemäß gewähltem System des AN
Decklage aus HPL 0,7/0,8 mm,
Farbton gemäß Einzelbeschreibung,
seitliche Kanten in Farbton der jeweiligen HPL-Decklage farblich nachbehandeln,

Lochdurchmesser: Ø Vorderseite 8mm, Rückseite 8mm
Lochabstand: 16 mm (±0,5 mm),
mit nicht perforierten Randstreifen 30 mm,

für den Gesamtaufbau zu erreichende Werte:
Schallabsorptionsgrad: alpha w größer gleich 0,75 nach EN ISO 11654;
mit Mineralwolle-Akustikauflage – siehe gesonderte Position, wird gesondert vergütet,

Brandverhalten Klasse mindestens C-s1, d0 DIN EN 13501-1,
Rückseite mit Akustikvlies belegt, Farbton schwarz,

Fugenbreite zwischen den Paneelen: 8 mm,
Gefaste Kanten für präzise Optik,

Ausführung einschließlich aller Befestigungs- und Verbindungsmittel, Zuschnitte, Anarbeitungen und Ausklinkungen an angrenzende Bauteile, als funktionsfähige Komplettleistung.
optisch möglichst unauffällig sichtbar verschrauben, gleichmäßiges Schraubenbild, sichtbare Teile der Befestigungsmittel in Farbton der jeweiligen HPL-Decklage farblich nachbehandeln,
Arbeitshöhe der zu bekleidenden Fläche bis 13,5 m über der Standfläche des hierfür erforderlichen Gerüstes; das Gerüst wird bereitgestellt bzw. ist vorhanden.

*Hinweis: Süd*

**2.1.10 Paneel-NCS S2500-N B/H 1628/593 mm**
*** gemäß Ausführungsbeschreibung 2
Paneel Format BxH 1628 x 593 mm,
1 Stück,
inklusive aller erforderlichen Zuschnitte,
Farbton 'NCS S2500-N'
Menge: 1,000 m2

**2.1.20 Paneel-NCS S2500-N B/H 1716/593 mm**
*** gemäß Ausführungsbeschreibung 2
Paneel Format BxH 1716 x 593 mm,
15 Stück,
inklusive aller erforderlichen Zuschnitte,
Farbton 'NCS S2500-N'
Menge: 15,500 m2

**2.1.30 Paneel-NCS S2500-N B/H 1291/593 mm**
*** gemäß Ausführungsbeschreibung 2
Paneel Format BxH 1291 x 593 mm,
1 Stück,
inklusive aller erforderlichen Zuschnitte,
Farbton 'NCS S2500-N'
Menge: 1,000 m2

**2.1.40 Paneel-RAL 9010 B/H 1413/593 mm**
*** gemäß Ausführungsbeschreibung 2
Paneel Format BxH 1413 x 593 mm,
2 Stück,
inklusive aller erforderlichen Zuschnitte,
Farbton 'RAL 9010'
Menge: 2,000 m2

**2.1.50 Paneel-RAL 9010 B/H 1716/593 mm**
*** gemäß Ausführungsbeschreibung 2
Paneel Format BxH 1716 x 593 mm,
36 Stück,
inklusive aller erforderlichen Zuschnitte,
Farbton 'RAL 9010'
Menge: 37,500 m2

**2.1.60 Paneel-RAL 9010 B/H 1291/593 mm**
*** gemäß Ausführungsbeschreibung 2
Paneel Format BxH 1291 x 593 mm,
2 Stück,
inklusive aller erforderlichen Zuschnitte,
Farbton 'RAL 9010'
Menge: 1,750 m2

**2.1.70 Paneel-RAL 9010 B/H 1413/392 mm**
*** gemäß Ausführungsbeschreibung 2
Paneel Format BxH 1413 x 392 mm,
1 Stück,
inklusive aller erforderlichen Zuschnitte,
Farbton 'RAL 9010'
Menge: 1,000 m2

**2.1.80 Paneel-RAL 9010 B/H 1716/392 mm**
*** gemäß Ausführungsbeschreibung 2
Paneel Format BxH 1716 x 392 mm,
10 Stück,
inklusive aller erforderlichen Zuschnitte,
Farbton 'RAL 9010'
Menge: 7,000 m2

**2.1.90 Paneel-RAL 9010 B/H 1716/191 mm**
*** gemäß Ausführungsbeschreibung 2
Paneel Format BxH 1716 x 191 mm,
6 Stück,
inklusive aller erforderlichen Zuschnitte,
Farbton 'RAL 9010'
Menge: 2,500 m2

**2.1.100 Paneel-RAL 9010 B/H 1412/392 mm**
*** gemäß Ausführungsbeschreibung 2
Paneel Format BxH 1412 x 392 mm,
1 Stück,
inklusive aller erforderlichen Zuschnitte,
Farbton 'RAL 9010'
Menge: 1,000 m2

*Hinweis: Ost*

**2.1.110 Paneel-NCS S2500-N B/H 1756/593 mm**
*** gemäß Ausführungsbeschreibung 2
Paneel Format BxH 1756 x 593 mm,
8 Stück,
inklusive aller erforderlichen Zuschnitte,
Farbton 'NCS S2500-N'
Menge: 8,500 m2

**2.1.120 Paneel-NCS S2500-N B/H 1789/593 mm**
*** gemäß Ausführungsbeschreibung 2
Paneel Format BxH 1789 x 593 mm,
38 Stück,
inklusive aller erforderlichen Zuschnitte,
Farbton 'NCS S2500-N'
Menge: 41,000 m2

**2.1.130 Paneel-RAL 9010 B/H 1756/593 mm**
*** gemäß Ausführungsbeschreibung 2
Paneel Format BxH 1756 x 593 mm,
16 Stück,
inklusive aller erforderlichen Zuschnitte,
Farbton 'RAL 9010'
Menge: 17,000 m2

**2.1.140 Paneel-RAL 9010 B/H 1789/593 mm**
*** gemäß Ausführungsbeschreibung 2
Paneel Format BxH 1789 x 593 mm,
77 Stück,
inklusive aller erforderlichen Zuschnitte,
Farbton 'RAL 9010'
Menge: 83,000 m2

**2.1.150 Paneel-RAL 9010 B/H 1756/191 mm**
*** gemäß Ausführungsbeschreibung 2
Paneel Format BxH 1756 x 191 mm,
3 Stück,
inklusive aller erforderlichen Zuschnitte,
Farbton 'RAL 9010'
Menge: 1,500 m2

**2.1.160 Paneel-RAL 9010 B/H 1789/388 mm**
*** gemäß Ausführungsbeschreibung 2
Paneel Format BxH 1789 x 388 mm,
3 Stück,
inklusive aller erforderlichen Zuschnitte,
Farbton 'RAL 9010'
Menge: 2,500 m2

**2.1.170 Paneel-RAL 9010 B/H 1789/191 mm**
*** gemäß Ausführungsbeschreibung 2
Paneel Format BxH 1789 x 191 mm,
6 Stück,
inklusive aller erforderlichen Zuschnitte,
Farbton 'RAL 9010'
Menge: 2,500 m2

*Hinweis: Nord*

**2.1.180 Paneel-NCS S2500-N B/H 1257/593 mm**
*** gemäß Ausführungsbeschreibung 2
Paneel Format BxH 1257 x 593 mm,
3 Stück,
inklusive aller erforderlichen Zuschnitte,
Farbton 'NCS S2500-N'
Menge: 2,500 m2

**2.1.190 Paneel-NCS S2500-N B/H 1547/593 mm**
*** gemäß Ausführungsbeschreibung 2
Paneel Format BxH 1547 x 593 mm,
10 Stück,
inklusive aller erforderlichen Zuschnitte,
Farbton 'NCS S2500-N'
Menge: 9,500 m2

**2.1.200 Paneel-NCS S2500-N B/H 1580/593 mm**
*** gemäß Ausführungsbeschreibung 2
Paneel Format BxH 1580 x 593 mm,
33 Stück,
inklusive aller erforderlichen Zuschnitte,
Farbton 'NCS S2500-N'
Menge: 31,500 m2

**2.1.210 Paneel-RAL 9010 B/H 1257/593 mm**
*** gemäß Ausführungsbeschreibung 2
Paneel Format BxH 1257 x 593 mm,
4 Stück,
inklusive aller erforderlichen Zuschnitte,
Farbton 'RAL 9010'
Menge: 3,500 m2

**2.1.220 Paneel-RAL 9010 B/H 1547/593 mm**
*** gemäß Ausführungsbeschreibung 2
Paneel Format BxH 1547 x 593 mm,
22 Stück,
inklusive aller erforderlichen Zuschnitte,
Farbton 'RAL 9010'
Menge: 20,500 m2

**2.1.230 Paneel-RAL 9010 B/H 1580/593 mm**
*** gemäß Ausführungsbeschreibung 2
Paneel Format BxH 1580 x 593 mm,
46 Stück,
inklusive aller erforderlichen Zuschnitte,
Farbton 'RAL 9010'
Menge: 44,000 m2

**2.1.240 Paneel-RAL 9010 B/H 1547/191 mm**
*** gemäß Ausführungsbeschreibung 2
Paneel Format BxH 1547 x 191 mm,
6 Stück,
inklusive aller erforderlichen Zuschnitte,
Farbton 'RAL 9010'
Menge: 2,000 m2

**2.1.250 Paneel-RAL 9010 B/H 1580/191 mm**
*** gemäß Ausführungsbeschreibung 2
Paneel Format BxH 1580 x 191 mm,
6 Stück,
inklusive aller erforderlichen Zuschnitte,
Farbton 'RAL 9010'
Menge: 2,000 m2

**2.1.260 Paneel-RAL 9010 B/H 1580/392 mm**
*** gemäß Ausführungsbeschreibung 2
Paneel Format BxH 1580 x 392 mm,
6 Stück,
inklusive aller erforderlichen Zuschnitte,
Farbton 'RAL 9010'
Menge: 4,000 m2

*Hinweis: West*

**2.1.270 Paneel-NCS S2500-N B/H 1725/593 mm**
*** gemäß Ausführungsbeschreibung 2
Paneel Format BxH 1725 x 593 mm,
3 Stück,
inklusive aller erforderlichen Zuschnitte,
Farbton 'NCS S2500-N'
Menge: 3,250 m2

**2.1.280 Paneel-NCS S2500-N B/H 1977/593 mm**
*** gemäß Ausführungsbeschreibung 2
Paneel Format BxH 1977 x 593 mm,
6 Stück,
inklusive aller erforderlichen Zuschnitte,
Farbton 'NCS S2500-N'
Menge: 7,250 m2

**2.1.290 Paneel-NCS S2500-N B/H 1992/593 mm**
*** gemäß Ausführungsbeschreibung 2
Paneel Format BxH 1992 x 593 mm,
19 Stück,
inklusive aller erforderlichen Zuschnitte,
Farbton 'NCS S2500-N'
Menge: 22,750 m2

**2.1.300 Paneel-NCS S2500-N B/H 2093/593 mm**
*** gemäß Ausführungsbeschreibung 2
Paneel Format BxH 2093 x 593 mm,
7 Stück,
inklusive aller erforderlichen Zuschnitte,
Farbton 'NCS S2500-N'
Menge: 9,000 m2

**2.1.310 Paneel-NCS S2500-N B/H 1789/593 mm**
*** gemäß Ausführungsbeschreibung 2
Paneel Format BxH 1789 x 593 mm,
4 Stück,
inklusive aller erforderlichen Zuschnitte,
Farbton 'NCS S2500-N'
Menge: 4,500 m2

**2.1.320 Paneel-NCS S2500-N B/H 1946/593 mm**
*** gemäß Ausführungsbeschreibung 2
Paneel Format BxH 1946 x 593 mm,
8 Stück,
inklusive aller erforderlichen Zuschnitte,
Farbton 'NCS S2500-N'
Menge: 9,500 m2

**2.1.330 Paneel-RAL 9010 B/H 1977/593 mm**
*** gemäß Ausführungsbeschreibung 2
Paneel Format BxH 1977 x 593 mm,
8 Stück,
inklusive aller erforderlichen Zuschnitte,
Farbton 'RAL 9010'
Menge: 9,500 m2

**2.1.340 Paneel-RAL 9010 B/H 1992/593 mm**
*** gemäß Ausführungsbeschreibung 2
Paneel Format BxH 1992 x 593 mm,
19 Stück,
inklusive aller erforderlichen Zuschnitte,
Farbton 'RAL 9010'
Menge: 22,750 m2

**2.1.350 Paneel-RAL 9010 B/H 2093/593 mm**
*** gemäß Ausführungsbeschreibung 2
Paneel Format BxH 2093 x 593 mm,
5 Stück,
inklusive aller erforderlichen Zuschnitte,
Farbton 'RAL 9010'
Menge: 6,500 m2

**2.1.360 Paneel-RAL 9010 B/H 1789/593 mm**
*** gemäß Ausführungsbeschreibung 2
Paneel Format BxH 1789 x 593 mm,
2 Stück,
inklusive aller erforderlichen Zuschnitte,
Farbton 'RAL 9010'
Menge: 2,500 m2

**2.1.370 Paneel-RAL 9010 B/H 1946/593 mm**
*** gemäß Ausführungsbeschreibung 2
Paneel Format BxH 1946 x 593 mm,
8 Stück,
inklusive aller erforderlichen Zuschnitte,
Farbton 'RAL 9010'
Menge: 9,500 m2

**Ausführungsbeschreibung 3 Lochplatte Typ 8/8/5-3 alpha w größer gleich 0,8**
*Ausführungsbeschreibung*
Wandverkleidung: Perforierte Akustikpaneele,
aus Holzwerkstoff, Material und Dicke gemäß gewähltem System des AN
Decklage aus HPL 0,7/0,8 mm,
Farbton gemäß Einzelbeschreibung,
seitliche Kanten in Farbton der jeweiligen HPL-Decklage farblich nachbehandeln,

Lochdurchmesser: Ø Vorderseite 3mm, Rückseite 5mm
Lochabstand: 8 mm (±0,5 mm),
mit nicht perforierten Randstreifen 30 mm,

für den Gesamtaufbau zu erreichende Werte:
Schallabsorptionsgrad: alpha w größer gleich 0,8 nach EN ISO 11654;
mit Mineralwolle-Akustikauflage – siehe gesonderte Position, wird gesondert vergütet,

Brandverhalten Klasse mindestens C-s1, d0 DIN EN 13501-1,
Rückseite mit Akustikvlies belegt, Farbton schwarz,

Fugenbreite zwischen den Paneelen: 8 mm,
Gefaste Kanten für präzise Optik,

Ausführung einschließlich aller Befestigungs- und Verbindungsmittel, Zuschnitte, Anarbeitungen und Ausklinkungen an angrenzende Bauteile, als funktionsfähige Komplettleistung.
optisch möglichst unauffällig sichtbar verschrauben, gleichmäßiges Schraubenbild, sichtbare Teile der Befestigungsmittel in Farbton der jeweiligen HPL-Decklage farblich nachbehandeln,
Arbeitshöhe der zu bekleidenden Fläche bis 13,5 m über der Standfläche des hierfür erforderlichen Gerüstes; das Gerüst wird bereitgestellt bzw. ist vorhanden.

*Hinweis: Süd*

**2.1.380 Paneel-RAL 7047 B/H 1413/364 mm**
*** gemäß Ausführungsbeschreibung 3
Paneel Format BxH 1413 x 364 mm,
1 Stück,
inklusive aller erforderlichen Zuschnitte,
Farbton 'RAL 7047'
Menge: 1,000 m2

**2.1.390 Paneel-RAL 7047 B/H 1716/364 mm**
*** gemäß Ausführungsbeschreibung 3
Paneel Format BxH 1716 x 364 mm,
15 Stück,
inklusive aller erforderlichen Zuschnitte,
Farbton 'RAL 7047'
Menge: 9,500 m2

**2.1.400 Paneel-RAL 7047 B/H 1291/364 mm**
*** gemäß Ausführungsbeschreibung 3
Paneel Format BxH 1291 x 364 mm,
1 Stück,
inklusive aller erforderlichen Zuschnitte,
Farbton 'RAL 7047'
Menge: 0,500 m2

**2.1.410 Paneel-RAL 7047 B/H 1716/593 mm**
*** gemäß Ausführungsbeschreibung 3
Paneel Format BxH 1716 x 593 mm,
6 Stück,
inklusive aller erforderlichen Zuschnitte,
Farbton 'RAL 7047'
Menge: 6,500 m2

*Hinweis: Ost*

**2.1.420 Paneel-RAL 7047 B/H 1756/593 mm**
*** gemäß Ausführungsbeschreibung 3
Paneel Format BxH 1756 x 593 mm,
15 Stück,
inklusive aller erforderlichen Zuschnitte,
Farbton 'RAL 7047'
Menge: 16,000 m2

**2.1.430 Paneel-RAL 7047 B/H 1789/593 mm**
*** gemäß Ausführungsbeschreibung 3
Paneel Format BxH 1789 x 593 mm,
56 Stück,
inklusive aller erforderlichen Zuschnitte,
Farbton 'RAL 7047'
Menge: 60,500 m2

*Hinweis: Nord*

**2.1.440 Paneel-RAL 7047 B/H 1257/593 mm**
*** gemäß Ausführungsbeschreibung 3
Paneel Format BxH 1257 x 593 mm,
4 Stück,
inklusive aller erforderlichen Zuschnitte,
Farbton 'RAL 7047'
Menge: 3,500 m2

**2.1.450 Paneel-RAL 7047 B/H 1547/593 mm**
*** gemäß Ausführungsbeschreibung 3
Paneel Format BxH 1547 x 593 mm,
24 Stück,
inklusive aller erforderlichen Zuschnitte,
Farbton 'RAL 7047'
Menge: 22,500 m2

**2.1.460 Paneel-RAL 7047 B/H 1580/593 mm**
*** gemäß Ausführungsbeschreibung 3
Paneel Format BxH 1580 x 593 mm,
50 Stück,
inklusive aller erforderlichen Zuschnitte,
Farbton 'RAL 7047'
Menge: 47,500 m2

*Hinweis: West*

**2.1.470 Paneel-RAL 7047 B/H 1725/593 mm**
*** gemäß Ausführungsbeschreibung 3
Paneel Format BxH 1725 x 593 mm,
5 Stück,
inklusive aller erforderlichen Zuschnitte,
Farbton 'RAL 7047'
Menge: 5,250 m2

**2.1.480 Paneel-RAL 7047 B/H 1977/593 mm**
*** gemäß Ausführungsbeschreibung 3
Paneel Format BxH 1977 x 593 mm,
11 Stück,
inklusive aller erforderlichen Zuschnitte,
Farbton 'RAL 7047'
Menge: 13,250 m2

**2.1.490 Paneel-RAL 7047 B/H 1992/593 mm**
*** gemäß Ausführungsbeschreibung 3
Paneel Format BxH 1992 x 593 mm,
28 Stück,
inklusive aller erforderlichen Zuschnitte,
Farbton 'RAL 7047'
Menge: 33,500 m2

**2.1.500 Paneel-RAL 7047 B/H 2093/593 mm**
*** gemäß Ausführungsbeschreibung 3
Paneel Format BxH 2093 x 593 mm,
10 Stück,
inklusive aller erforderlichen Zuschnitte,
Farbton 'RAL 7047'
Menge: 13,000 m2

**2.1.510 Paneel-RAL 7047 B/H 1789/593 mm**
*** gemäß Ausführungsbeschreibung 3
Paneel Format BxH 1789 x 593 mm,
5 Stück,
inklusive aller erforderlichen Zuschnitte,
Farbton 'RAL 7047'
Menge: 5,500 m2

**2.1.520 Paneel-RAL 7047 B/H 1946/593 mm**
*** gemäß Ausführungsbeschreibung 3
Paneel Format BxH 1946 x 593 mm,
17 Stück,
inklusive aller erforderlichen Zuschnitte,
Farbton 'RAL 7047'
Menge: 20,000 m2

#### Untertitel 2.2 Akustikbekleidung - UK u. Besondere Leistungen

**2.2.10 UK auf Stahlkonstruktion**
Unterkonstruktion für vorbeschriebene Akustik Paneele gemäß statischem Nachweis des AN,
Material und Dimensionierung gemäß gewähltem System des AN

Befestigungsuntergrund: Stahlkonstruktion, Profilstahl Stahl-Hohlprofile und Stahlbeton-Fertigteilstützen
mit integrierten HTU-Schienen,
Abstand zwischen Stahlbetonstützen ca. 5,00m,
horizontale RIegel aus Stahl-Hohlprofilen QR 80/4, in max. Abstand 2,75m untereinander,
Abstand Vorderkante Akustik-Paneele zu Vorderkante Stahlprofil 185mm,

Ausrichten der Unterkonstruktion entsprechend
Genauigkeitsanforderung an die Ebenheit der Bekleidungsfläche mit Grenzwerten für
Ebenheitsabweichungen DIN 18202,
Ausführung einschl. aller Verbindungs- und Befestigungsmittel,
Zuschnitten und Dehnungsausgleichern gemäß statischem Nachweis.

Ausführung einschl. aller Verbindungs- und Befestigungsmittel, Zuschnitte, Verstärkungen,
Anpassungen, Anschlüsse, Dehnungsausgleichern, Bewegungsfugenausbildungen, Eckausbildungen
als funktionsfähige Komplettleistung.
Arbeitshöhe der zu bearbeitenden oder zu bekleidenden Fläche bis 13,5 m über der Standfläche des hierfür erforderlichen Gerüstes; das Gerüst wird bereitgestellt bzw. ist vorhanden.
Menge: 440,000 m2

**2.2.20 UK auf Stahlbeton, Trockenbau**
Unterkonstruktion für vorbeschriebene Akustik Paneele gemäß statischem Nachweis des AN,
Material und Dimensionierung gemäß gewähltem System des AN

Befestigungsuntergrund: Stahlbetonwand (Anteil ca. 90%) bzw. Trockenbauwand (Anteil ca. 10%)
Abstand Vorderkante Akustik-Paneele zu Vorderkante Stahlprofil 98 mm bis 125mm,

Ausrichten der Unterkonstruktion entsprechend
Genauigkeitsanforderung an die Ebenheit der Bekleidungsfläche mit Grenzwerten für
Ebenheitsabweichungen DIN 18202,
Ausführung einschl. aller Verbindungs- und Befestigungsmittel,
Zuschnitten und Dehnungsausgleichern gemäß statischem Nachweis.

Ausführung einschl. aller Verbindungs- und Befestigungsmittel, Zuschnitte, Verstärkungen,
Anpassungen, Anschlüsse, Dehnungsausgleichern, Bewegungsfugenausbildungen, Eckausbildungen
als funktionsfähige Komplettleistung.
Arbeitshöhe der zu bearbeitenden oder zu bekleidenden Fläche bis 13,5 m über der Standfläche des hierfür erforderlichen Gerüstes; das Gerüst wird bereitgestellt bzw. ist vorhanden.
Menge: 280,000 m2

**2.2.30 Traverse**
In Anlehnung an STLB-Bau

Traverse im Wandhohlraum, aus Stahlprofilen, verzinkt, Konsollast bis 0,4 kN/m Wandlänge. Inklusive Auswechslung bzw. Verstärkung durch zusätzliche Profile zur Stabilisierung der Unterkonstruktion.
für Vertärkung von bauseitig wandhängenden Lasten, z.B. Anzeigetafel
Arbeitshöhe des Montageortes bis 11,5 m über der Standfläche des hierfür erforderlichen Gerüstes, Gerüst wird beigestellt/ist vorh..
Menge: 20,000 m

**2.2.40 Mineralwolle-Akustikauflage MW-WI**
Akustikauflage aus Mineralwolle MW DIN EN 13162, Baustoffklasse DIN 4102-1 A1 (nichtbrennbar), als Platte, Dämmschichtdicke und Rohdichte gemäß den Anforderungen des Herstellersystems, um den geforderten Schallabsorptionsgrad zu erreichen, Anwendungsgebiet DIN 4108-10 WI, Dämmschicht dicht stoßen und abgleitsicher verlegen,
Material und Dicke gemäß gewähltem System des AN,
zum Erreichen der geforderten Akustikabsorbtionswerte
Menge: 720,000 m2

**2.2.50 Aussparung Akustikbekl. bis 100cm2**
In Anlehnung an STLB-Bau

Aussparung einarbeiten in Akustikbekleidung, Einzelgröße bis 100 cm2.
Menge: 20,000 St

**2.2.60 Aussparung Akustikbekl. 150-200cm2**
In Anlehnung an STLB-Bau

Aussparung einarbeiten in Akustikbekleidung, Einzelgröße über 150 bis 200 cm2.
Menge: 5,000 St

**2.2.70 Aussparung Akustikbekl. 200-300cm2**
In Anlehnung an STLB-Bau

Aussparung einarbeiten in Akustikbekleidung, Einzelgröße über 200 bis 300 cm2.
Menge: 5,000 St

**2.2.80 Aussparung Akustikbekl. 1700-2100cm2 Lüftungsgitter**
In Anlehnung an STLB-Bau

Aussparung einarbeiten in Akustikbekleidung, Einzelgröße über 1700 bis 2100 cm2, Inklusive Auswechslung bzw. Verstärkung durch zusätzliche Profile zur Stabilisierung der Unterkonstruktion, für Lüftungsgitter.
Menge: 6,000 St

*Hinweis: Süd*

**2.2.90 Innenfensterbank Holzwerkstoff HPL-besch B 35cm L 517,4 cm RAL 9010**
In Anlehnung an STLB-Bau

Innenfensterbank aus Holzwerkstoff, HPL-beschichtet, Farbton RAL 9010 (reinweiß) passend zur Akustikbekleidung, gemäß Bemusterung,
Vorderkante abgerundet, seitlicher Anschluss stumpf, auf Konsolen oder Stützen verdeckt befestigen, Fensterbankbreite ca. 35 cm, Dicke der Fensterbank 20 mm,
ggfs. zusätzliche Ausgleichsplatte zur Sicherstellung der waagerechten Lage der Innenfensterbank,
Länge 517,4cm
gleichmäßige Fugenanordnung, erforderliche Dehnfugen sind auf das notwendige Minimum zu begrenzen, elastisch in passendem Farbton zu versiegeln
Menge: 4,000 St

**2.2.100 Innenfensterbank Holzwerkstoff HPL-besch B 35cm L 412,6 cm RAL 9010**
In Anlehnung an STLB-Bau

Innenfensterbank aus Holzwerkstoff, HPL-beschichtet, Farbton 9010 (reinweiß) passend zur Akustikbekleidung, gemäß Bemusterung,
Vorderkante abgerundet, seitlicher Anschluss stumpf, auf Konsolen oder Stützen verdeckt befestigen, Fensterbankbreite ca. 35 cm, Dicke der Fensterbank 20 mm,
ggfs. zusätzliche Ausgleichsplatte zur Sicherstellung der waagerechten Lage der Innenfensterbank,
Länge '412,6' cm.
gleichmäßige Fugenanordnung, erforderliche Dehnfugen sind auf das notwendige Minimum zu begrenzen, elastisch in passendem Farbton zu versiegeln
Menge: 1,000 St

**2.2.110 Innenfensterbank Holzwerkstoff HPL-besch B 35cm L 486,3 cm RAL 9010**
In Anlehnung an STLB-Bau

Innenfensterbank aus Holzwerkstoff, HPL-beschichtet, Farbton 9010 (reinweiß) passend zur Akustikbekleidung, gemäß Bemusterung,
Vorderkante abgerundet, seitlicher Anschluss stumpf, auf Konsolen oder Stützen verdeckt befestigen, Fensterbankbreite ca. 35 cm, Dicke der Fensterbank 20 mm,
ggfs. zusätzliche Ausgleichsplatte zur Sicherstellung der waagerechten Lage der Innenfensterbank,
Länge '486,3' cm.
gleichmäßige Fugenanordnung, erforderliche Dehnfugen sind auf das notwendige Minimum zu begrenzen, elastisch in passendem Farbton zu versiegeln
Menge: 1,000 St

**2.2.120 Innenfensterbank Holzwerkstoff HPL-besch B 35cm L 74,2 cm RAL 9010**
In Anlehnung an STLB-Bau

Innenfensterbank aus Holzwerkstoff, HPL-beschichtet, Farbton 9010 (reinweiß) passend zur Akustikbekleidung, gemäß Bemusterung,
Vorderkante abgerundet, seitlicher Anschluss stumpf, auf Konsolen oder Stützen verdeckt befestigen, Fensterbankbreite ca. 35 cm, Dicke der Fensterbank 20 mm,
ggfs. zusätzliche Ausgleichsplatte zur Sicherstellung der waagerechten Lage der Innenfensterbank,
Länge '74,2' cm.
gleichmäßige Fugenanordnung, erforderliche Dehnfugen sind auf das notwendige Minimum zu begrenzen, elastisch in passendem Farbton zu versiegeln
Menge: 1,000 St

**2.2.130 Leibungsverkleidung Holzwerkstoff HPL-besch B 18cm D 20mm L 100 cm**
Leibungsverkleidung aus Holzwerkstoff, HPL-beschichtet, Vorderkante abgerundet, seitlicher Anschluss stumpf, auf Konsolen oder Stützen verdeckt befestigen, Breite ca. 18 cm, Dicke 20 mm,
Länge '100' cm.
Menge: 4,000 St

**2.2.140 Zulage Gehrungsschnitt Anschluss Innenfensterbank/Leibungsverkleidung**
Ausführung eines 45°-Gehrungsschnitts an der Innenfensterbank (waagerecht) und der Leibungsverkleidung (senkrecht), um einen passgenauen, optisch sauberen und fugenfreien Übergang zu gewährleisten.
Material der Fensterbank und der Leibungsverkleidung entsprechend Plan, fachgerecht zugeschnitten, entgratet und sauber verarbeitet.
Montage lot- und fluchtgerecht, Schnittkanten sauber geschliffen und angepasst.
Alle Arbeiten nach den anerkannten Regeln der Technik, sauber ausgeführt, ohne Beschädigung der angrenzenden Oberflächen.
Ausführung nach ATV DIN 18334 VOB/C.
Menge: 16,000 St

*Hinweis: Ost*

**2.2.150 Innenfensterbank Holzwerkstoff HPL-besch B 40cm L 530 cm RAL 9010**
In Anlehnung an STLB-Bau

Innenfensterbank aus Holzwerkstoff, HPL-beschichtet, Farbton 9010 (reinweiß) passend zur Akustikbekleidung, gemäß Bemusterung,
Vorderkante abgerundet, seitlicher Anschluss stumpf, auf Konsolen oder Stützen verdeckt befestigen, Fensterbankbreite ca. 40 cm, Dicke der Fensterbank 20 mm,
ggfs. zusätzliche Ausgleichsplatte zur Sicherstellung der waagerechten Lage der Innenfensterbank,
Länge '530' cm.
gleichmäßige Fugenanordnung, erforderliche Dehnfugen sind auf das notwendige Minimum zu begrenzen, elastisch in passendem Farbton zu versiegeln
Menge: 1,000 St

**2.2.160 Innenfensterbank Holzwerkstoff HPL-besch B 30cm L 540 cm RAL 9010**
In Anlehnung an STLB-Bau

Innenfensterbank aus Holzwerkstoff, HPL-beschichtet, Farbton 9010 (reinweiß) passend zur Akustikbekleidung, gemäß Bemusterung,
Vorderkante abgerundet, seitlicher Anschluss stumpf, auf Konsolen oder Stützen verdeckt befestigen, Fensterbankbreite ca. 30 cm, Dicke der Fensterbank 20 mm,
ggfs. zusätzliche Ausgleichsplatte zur Sicherstellung der waagerechten Lage der Innenfensterbank,
Länge '540' cm.
gleichmäßige Fugenanordnung, erforderliche Dehnfugen sind auf das notwendige Minimum zu begrenzen, elastisch in passendem Farbton zu versiegeln
Menge: 3,000 St

**2.2.170 Innenfensterbank Holzwerkstoff HPL-besch B 40cm L 540 cm RAL 9010**
In Anlehnung an STLB-Bau

Innenfensterbank aus Holzwerkstoff, HPL-beschichtet, Farbton 9010 (reinweiß) passend zur Akustikbekleidung, gemäß Bemusterung,
Vorderkante abgerundet, seitlicher Anschluss stumpf, auf Konsolen oder Stützen verdeckt befestigen, Fensterbankbreite ca. 40 cm, Dicke der Fensterbank 20 mm,
ggfs. zusätzliche Ausgleichsplatte zur Sicherstellung der waagerechten Lage der Innenfensterbank,
Länge '540' cm.
gleichmäßige Fugenanordnung, erforderliche Dehnfugen sind auf das notwendige Minimum zu begrenzen, elastisch in passendem Farbton zu versiegeln
Menge: 1,000 St

**2.2.180 Sturzblech, 5-fach gekantet B 350mm TE 0.06**
Sturzblech aus Aluminium,
DIN EN 485 und DIN EN 507,
Farbton NCS S2500-N (Mittelgrau), passend zur Holzbekleidung, gemäß Bemusterung, Schichtdicke mindestens 20 μm,
zur Verblendung der Holz- und Stahlunterkonstruktion im Sturzbereich,
Blechdicke ca. 1,5 mm, 5-fach gekantet,
Sturztiefe ca. 350 mm,
Gesamtabwicklung Leibungsblech, i.M. 700 mm,
verdeckt befestigen mit zugelassenen Befestigungsmitteln,
Stöße vermeiden, notwendige Stöße nicht sichtbar verbinden,
Befestigung an Türsturz QR mit C-Profil aus Stahl,
gleichmäßige Fugenanordnung, erforderliche Dehnfugen sind auf das notwendige Minimum zu begrenzen,

Tür: TE 0.06
Menge: 3,000 m

*Hinweis: Nord*

**2.2.190 Innenfensterbank Holzwerkstoff HPL-besch B 35cm L 467,3 cm RAL 9010**
In Anlehnung an STLB-Bau

Innenfensterbank aus Holzwerkstoff, HPL-beschichtet, Farbton 9010 (reinweiß) passend zur Akustikbekleidung, gemäß Bemusterung,
Vorderkante abgerundet, seitlicher Anschluss stumpf, auf Konsolen oder Stützen verdeckt befestigen, Fensterbankbreite ca. 35 cm, Dicke der Fensterbank 20 mm,
ggfs. zusätzliche Ausgleichsplatte zur Sicherstellung der waagerechten Lage der Innenfensterbank,
Länge '467,3' cm.
gleichmäßige Fugenanordnung, erforderliche Dehnfugen sind auf das notwendige Minimum zu begrenzen, elastisch in passendem Farbton zu versiegeln
Menge: 1,000 St

**2.2.200 Innenfensterbank Holzwerkstoff HPL-besch B 30cm L 477,3 cm RAL 9010**
In Anlehnung an STLB-Bau

Innenfensterbank aus Holzwerkstoff, HPL-beschichtet, Farbton 9010 (reinweiß) passend zur Akustikbekleidung, gemäß Bemusterung,
Vorderkante abgerundet, seitlicher Anschluss stumpf, auf Konsolen oder Stützen verdeckt befestigen, Fensterbankbreite ca. 30 cm, Dicke der Fensterbank 20 mm,
ggfs. zusätzliche Ausgleichsplatte zur Sicherstellung der waagerechten Lage der Innenfensterbank,
Länge '477,3' cm.
gleichmäßige Fugenanordnung, erforderliche Dehnfugen sind auf das notwendige Minimum zu begrenzen, elastisch in passendem Farbton zu versiegeln
Menge: 4,000 St

**2.2.210 Innenfensterbank Holzwerkstoff HPL-besch B 30cm L 467,3 cm RAL 9010**
In Anlehnung an STLB-Bau

Innenfensterbank aus Holzwerkstoff, HPL-beschichtet, Farbton 9010 (reinweiß) passend zur Akustikbekleidung, gemäß Bemusterung,
Vorderkante abgerundet, seitlicher Anschluss stumpf, auf Konsolen oder Stützen verdeckt befestigen, Fensterbankbreite ca. 30 cm, Dicke der Fensterbank 20 mm,
ggfs. zusätzliche Ausgleichsplatte zur Sicherstellung der waagerechten Lage der Innenfensterbank,
Länge '467,3' cm.
gleichmäßige Fugenanordnung, erforderliche Dehnfugen sind auf das notwendige Minimum zu begrenzen, elastisch in passendem Farbton zu versiegeln
Menge: 1,000 St

**2.2.220 Sturzblech, 5-fach gekantet B 290mm TE 0.05**
Sturzblech aus Aluminium,
DIN EN 485 und DIN EN 507,
Farbton NCS S2500-N (Mittelgrau), passend zur Holzbekleidung, gemäß Bemusterung, Schichtdicke mindestens 20 μm,
zur Verblendung der Holz- und Stahlunterkonstruktion im Sturzbereich,
Blechdicke ca. 1,5 mm, 5-fach gekantet,
Sturztiefe ca. 290 mm,
Gesamtabwicklung Leibungsblech, i.M. 560 mm,
verdeckt befestigen mit zugelassenen Befestigungsmitteln,
Stöße vermeiden, notwendige Stöße nicht sichtbar verbinden,
Befestigung an Stahlbeton mit C-Profil aus Stahl,
gleichmäßige Fugenanordnung, erforderliche Dehnfugen sind auf das notwendige Minimum zu begrenzen,

Tür: TE 0.05
Menge: 3,000 m

*Hinweis: West*

**2.2.230 Brüstungsabdeckung Holzwerkstoff HPL-besch B 25cm**
Brüstungsabdeckung aus Holzwerkstoff, HPL-beschichtet, Farbton 9010 (reinweiß) passend zur Akustikbekleidung, gemäß Bemusterung,
Vorderkante abgerundet, seitlicher Anschluss stumpf, auf Konsolen oder Stützen verdeckt befestigen, Breite ca. 25 cm, Dicke 20 mm.
Fugenlage und -breite sind mit der Achs- und Fugenordnung der angrenzenden Akustikverkleidung abzustimmen. Fugen sind gleichmäßig, sauber und passgenau auszuführen.
Befestigungsmittel einschließlich.
Menge: 30,000 m

**2.2.240 Leibungsabdeckung B 100mm T 1.06**
Ausführung mit Fries aus Gipsplatten, Bauplatten Typ A, Dicke 12,5 mm, Spachtelung Qualitätsstufe Q2, ggf. ergänzt durch ein Profil aus Fichte/Tanne, Kantholz, Güteklasse 1 nach DIN 68365, gehobelt; Querschnitt 40/40 mm,
Breite der Abdeckung: ca. 100 mm,
Befestigungsmittel einschließlich,
Ausführung gemäß Zeichnung.

Tür: T 1.06
Menge: 5,000 m

### Titel 3 Sozialtrakt

#### Untertitel 3.1 Akustikbekleidung

**3.1.10 Akustikbekleidung RAL 7047 B/H 600/1630mm**
Wandverkleidung: Perforierte Akustikpaneele,
aus Holzwerkstoff, Material und Dicke gemäß gewähltem System des AN
Decklage aus HPL 0,7/0,8 mm,
Farbton RAL 7047 (Telegrau 4)
seitliche Kanten in Farbton der jeweiligen HPL-Decklage farblich nachbehandeln,

Lochdurchmesser: Ø Vorderseite 3mm, Rückseite 5mm
Lochabstand: 8 mm (±0,5 mm),
mit nicht perforierten Randstreifen 30 mm,

für den Gesamtaufbau zu erreichende Werte:
Schallabsorptionsgrad: alpha w größer gleich 0,8 nach EN ISO 11654;
mit Mineralwolle-Akustikauflage – siehe gesonderte Position, wird gesondert vergütet,

Brandverhalten Klasse mindestens C-s1, d0 DIN EN 13501-1,
Rückseite mit Akustikvlies belegt, Farbton schwarz,

Fugenbreite zwischen den Paneelen: 8 mm,
Gefaste Kanten für präzise Optik,

Ausführung einschließlich aller Befestigungs- und Verbindungsmittel, Zuschnitte, Anarbeitungen und Ausklinkungen an angrenzende Bauteile, als funktionsfähige Komplettleistung.
optisch möglichst unauffällig sichtbar verschrauben, gleichmäßiges Schraubenbild, sichtbare Teile der Befestigungsmittel in Farbton der jeweiligen HPL-Decklage farblich nachbehandeln,
Arbeitshöhe der zu bekleidenden Fläche bis 4,0m über der Standfläche des hierfür erforderlichen Gerüstes; das Gerüst wird bereitgestellt bzw. ist vorhanden.

Breite Einzelelement '600' mm,
Länge Einzelelement '1630' mm,

Einbauort: 0.07 Seminar
Menge: 12,000 m2

**3.1.20 Akustikbekleidung RAL 7047 B/H 600/1380mm**
Wandverkleidung: Perforierte Akustikpaneele,
aus Holzwerkstoff, Material und Dicke gemäß gewähltem System des AN
Decklage aus HPL 0,7/0,8 mm,
Farbton RAL 7047 (Telegrau 4)
seitliche Kanten in Farbton der jeweiligen HPL-Decklage farblich nachbehandeln,

Lochdurchmesser: Ø Vorderseite 3mm, Rückseite 5mm
Lochabstand: 8 mm (±0,5 mm),
mit nicht perforierten Randstreifen 30 mm,

für den Gesamtaufbau zu erreichende Werte:
Schallabsorptionsgrad: alpha w größer gleich 0,8 nach EN ISO 11654;
mit Mineralwolle-Akustikauflage – siehe gesonderte Position, wird gesondert vergütet,

Brandverhalten Klasse mindestens C-s1, d0 DIN EN 13501-1,
Rückseite mit Akustikvlies belegt, Farbton schwarz,

Fugenbreite zwischen den Paneelen: 8 mm,
Gefaste Kanten für präzise Optik,

Ausführung einschließlich aller Befestigungs- und Verbindungsmittel, Zuschnitte, Anarbeitungen und Ausklinkungen an angrenzende Bauteile, als funktionsfähige Komplettleistung.
optisch möglichst unauffällig sichtbar verschrauben, gleichmäßiges Schraubenbild, sichtbare Teile der Befestigungsmittel in Farbton der jeweiligen HPL-Decklage farblich nachbehandeln,
Arbeitshöhe der zu bekleidenden Fläche bis 4,0m über der Standfläche des hierfür erforderlichen Gerüstes; das Gerüst wird bereitgestellt bzw. ist vorhanden.

Breite Einzelelement '600' mm,
Länge Einzelelement '1380' mm,

Einbauort: 0.06 Umkleide
Menge: 3,500 m2

**3.1.30 Mineralwolle-Akustikauflage MW-WI**
Akustikauflage aus Mineralwolle MW DIN EN 13162, Baustoffklasse DIN 4102-1 A1 (nichtbrennbar), als Platte, Dämmschichtdicke und Rohdichte gemäß den Anforderungen des Herstellersystems, um den geforderten Schallabsorptionsgrad zu erreichen, Anwendungsgebiet DIN 4108-10 WI, Dämmschicht dicht stoßen und abgleitsicher verlegen,
Material und Dicke gemäß gewähltem System des AN,
zum Erreichen der geforderten Akustikabsorbtionswerte
Menge: 15,500 m2

**3.1.40 UK auf Stahlbeton, Trockenbau 98mm**
Unterkonstruktion für vorbeschriebene Akustik Paneele gemäß statischem Nachweis des AN,
Material und Dimensionierung gemäß gewähltem System des AN

Befestigungsuntergrund: Stahlbetonwand (Anteil ca. 70%) bzw. Trockenbauwand (Anteil ca. 30%)
Abstand Vorderkante Akustik-Paneele zu Vorderkante Stahlprofil 98 mm,

Ausrichten der Unterkonstruktion entsprechend
Genauigkeitsanforderung an die Ebenheit der Bekleidungsfläche mit Grenzwerten für
Ebenheitsabweichungen DIN 18202,
Ausführung einschl. aller Verbindungs- und Befestigungsmittel,
Zuschnitten und Dehnungsausgleichern gemäß statischem Nachweis.

Ausführung einschl. aller Verbindungs- und Befestigungsmittel, Zuschnitte, Verstärkungen,
Anpassungen, Anschlüsse, Dehnungsausgleichern, Bewegungsfugenausbildungen, Eckausbildungen
als funktionsfähige Komplettleistung.
Arbeitshöhe der zu bearbeitenden oder zu bekleidenden Fläche bis 13,5 m über der Standfläche des hierfür erforderlichen Gerüstes; das Gerüst wird bereitgestellt bzw. ist vorhanden.
Menge: 15,500 m2

**3.1.50 Aussparung einarbeiten Akustikbekl. bis 100cm2**
In Anlehnung an STLB-Bau

Aussparung einarbeiten in Akustikbekleidung, Einzelgröße bis 100 cm2.
Menge: 2,000 St

**3.1.60 Aussparung einarbeiten Akustikbekl. 150-200cm2**
In Anlehnung an STLB-Bau

Aussparung einarbeiten in Akustikbekleidung, Einzelgröße über 150 bis 200 cm2.
Menge: 2,000 St

Nachhaltigkeit:
  Berechnungsfläche: BGF
